# LGS 2027 Ausstellungsplanung
Angebotsaufforderung (GAEB DA XML 3.3, DA83)
Projekt: 25-03_6
Währung: EUR
Erstellt mit: GXML Toolbox V3.3 R20220330, ORCA AVA 27 27.00.00, 31.08.2026

## Projektbeschreibung
Einführung
Die Stadt Neustadt an der Weinstraße wird die nächste Landesgartenschau 2028 in Rheinland-Pfalz ausrichten. Unter dem Gartenschau-Motto "Sprung ins Grüne" wird der zukünftige Park Teil der Verbindung von der historischen Altstadt Neustadts zur offenen Landschaft. Gleichzeitig sollen dringend benötigte Erholungsbereiche und eine bessere Anbindung für die Stadtteile Böbig und Branchweiler geschaffen werden. Das Bearbeitungsgebiet wird zu einem Landschaftspark mit unterschiedlichen Nutzungsintensitäten umgestaltet. Das Projekt bietet die Möglichkeit, das städtische Umfeld aufzuwerten, lebenswerte Grünflächen zu schaffen und gleichzeitig einen Beitrag zur Erhaltung und Aufwertung der Umwelt und Naturräume zu leisten.

## Lieferbeschreibung LV Großgehölze - Nadelgehölze
Lieferbeschreibung LV Großgehölze - Nadelgehölze

Im Rahmen der Landesgartenschau 2028 finden auf der ehemaligen Deponie Maifischgraben Teile der Ausstellung der Gartenschau statt.

Im Zuge der Maßnahme werden Solitärbäume und -gehölze gepflanzt, die über diese Liefer-Ausschreibung durch die Landesgartenschau 2028 Neustadt an der Weinstraße gGmbH eingekauft werden.
Die Lieferung der Pflanzung erfolgt für folgenden Bauabschnitt:
- Maifischfraben
Die Pflanzung und der Pflanzenabruf erfolgt durch die tätige Baufirma. Die Bereich werden jeweils in 2 bzw 3 Lieferpackete unterteilt.

Abrechnung
siehe Beiblatt zu Besonderen Vertragsbedingungen - Blatt Nr. 214

Lieferleistung Solitärbäume/ -gehölze
Die Lieferung der Solitärbäume und -gehölze erfolgt nach Abstimmung mit der Bauüberwachung entsprechend des Bauablaufs der unterschiedlichen Bauabschnitte in Teillieferungen. Die Stückzahlen der Teillieferungen werden nach Baufortschritt und in Abstimmung mit der ausführenden Firma mitgeteilt.

Die Lieferung der Gehölze soll im Zeitraum Januar 2027-März 2027 erfolgen.

## Kalkulationshinweise Lieferung von Bäumen
Kalkulationshinweise Lieferung von Bäumen (VgV)

Qualitätsvorgaben:
Sämtliche Pflanzenlieferungen haben den zum Angebotszeitpunkt geltenden einschlägigen DIN-Normen, FLL-Richtlinien zu entsprechen.
Als Ausnahme wird die FLL "TL-Baumschulpflanzen - Technische Lieferbedingungen für Baumschulpflanzen (Gütebestimmungen), Ausgabe 2020" vertraglich vereinbart und ersetzt die "Gütebestimmungen für Baumschulpflanzen", Ausgabe 2004.
Die Leistungen haben nach dem neuesten Stand sowie den anerkannten Regeln der Technik zu erfolgen. Weiterhin sind die gesetzlichen und behördlichen Bestimmungen zu beachten und einzuhalten.

Es gelten die nachfolgenden, allgemeinen Bedingungen:

- Entfall: Herkunft BdB - Markenbaumschulen

- Die Ware muss zum Zeitpunkt des Angebotes in Quartieren stehen und von dem Beauftragten des AG innerhalb der Zuschlagsfrist besichtigt und ausgebunden werden können.

- Die Pflanzen einer Gattung müssen aus einem Quartier bzw. von einem Standort stammen.

- Nur ausgebundene Ware wird akzeptiert.

- Gehölze aus Einschlägen werden nicht akzeptiert.

- Die Bäume müssen bis zum Abruf im Quartier verbleiben und gepflegt werden.

- Erforderliches Verschulen ist durchzuführen

- Entfall: Angaben zur Winterhärtezone

- Alle Pflanzen müssen unbeschädigt, robust, kräftig, gesund, frei von Pilz- und Schädlingsbefall sein.

- Der Ballen muss gleichmäßig sein, gut durchwurzelt, ohne geschnittene Starkwurzeln, mehrfach verschult.

- Alle Pflanzen müssen in Ihrer Krone/Leittrieb gut ausgebildet sein.

- Der Stammumfang wird in 1 m Höhe über dem Boden gemessen.

- Solitäre sind Pflanzen aus extra weitem Stand.

- Bei "mehrstämmig", "2-stämmig" oder "3-stämmig" ausgeschriebenen Bäumen werden ausschließlich durch Rückschnitt erzogene (echte Mehrstämmer) akzeptiert

- Echte Mehrstämmige Gehölze müssen mit zum Boden beastet sein.

Die jeweiligen Größen der Pflanzen sind Mindestanforderungen und müssen zum Angebotszeitpunkt erfüllt sein! Die ausgeschriebenen Sortierungen können bei Nichtverfügbarkeit durch größere Qualitäten substituiert werden! Bei Größenabweichungen ist der Bauherr sowie der Unternehmer im Vorfeld zu informieren, um hier geeignete Maschinen zum Entladen vorzuhalten.

Es darf nur einwandfreies, gesundes und wüchsiges Pflanzenmaterial erster Qualität verwendet werden. Der AG behält sich die Vorlage des Quartierbuchs oder anderweitiger Nachweise über Standort, Pflanztermin und Verpflanzstatus vor. Der Auftraggeber behält sich vor, die Pflanzenlieferung durch einen Baumsachverständigen prüfen zu lassen.

Zusätzliche Qualitätsvorgaben für gebietsheimische Gehölze. Die nachfolgende Beschreibung gilt für die ausgeschrieben Gehölze:

Die Herkunft der Pflanzen aus dem Vorkommensgebiet ´VKG 4 Westdeutsches Bergland und Oberrheingraben´ ist durch Vorlage eines Zertifikates nach ZgG oder zertifizierter Altbestand, das die Mindeststandards der Zertifizierung gebietseigener Gehölze (Quelle) erfüllt, nachzuweisen. Das Zertifikat ist bei Anlieferung der Pflanzen vorzulegen. Die Pflanzfreigabe kann bis zur Vorlage des Zertifikates verweigert werden. Die ZgG steht für "Zertifizierungsgemeinschaft gebietseigener Gehölze". Das der ZgG zugrunde liegende Zertifizierungsschema für die teilnehmenden Betriebe wurde in Gremien des Bundes deutscher Baumschulen (BdB) e.V. entwickelt. Grundlage ist der Leitfaden zur Verwendung gebietseigener Gehölze, herausgegeben vom Bundesministerium für Umwelt, Naturschutz und Reaktorsicherheit (BMU, 2012). Auf den Lieferpapieren und den Pflanzenetiketten ist jeweils die eindeutige Vorkommensgebiets- und Pflanzenpassnummer zu vermerken, um eine eindeutige Rückverfolgbarkeit der gebietseigenen Gehölze zu gewährleisten.
Es ist zu gewährleisten, dass die Nachverfolgbarkeit der angegebenen Kenndaten bis zum Erntebestand möglich ist.
Der Auftraggeber behält sich vor, im Rahmen von Kontrollprüfungen die Pflanzenlieferung anhand der Kenndaten bis zum Erntebestand zu überprüfen. Die Nachverfolgung ist durch ein entsprechendes Audit durch einen unabhängigen Auditor möglich, die Kosten trägt im Streitfall die unterliegende Partei.

Qualitätskontrolle vor Auftragsvergabe:
Der Auftraggeber behält sich vor, die vorgesehenen Gehölze an dem vom Bieter bzw. vom Lieferanten angegebenen Ort zu besichtigen und nach Auftragsvergabe zu kennzeichnen bzw. zu versiegeln/verplomben. In Zweifelsfällen werden bereits vor der Vergabe Prüfungen durchgeführt, die über die Inaugenscheinnahme hinausgehen (z. B. Jahresringanalyse, genetischer Fingerabdruck. Prüfungen auf Schaderreger, welche die Tauglichkeit für den vorgesehen Gebrauch mindern). Die Kosten für die Prüfungen und beschädigte oder zerstörte Pflanzen trägt der unterliegende Teil. Bei unzureichender Pflanzenqualität wird der Bieter bei der Wertung der Angebote ausgeschlossen. Der Auftraggeber behält sich vor, die Kosten der Baumbesichtigung als Schadenersatz geltend zu machen. Auf Anforderung sind vor der Vergabe Abbildungen/Fotodokumentation von der angebotenen Pflanzenware zuzusenden.

Kalkulation:
Eine Titel- getrennte Vergabe ist ausgeschlossen. Die angebotenen Titel müssen vollständig sein. Bietergemeinschaften sind zulässig. Nebenangebote sind unzulässig.

Verkehr:
Die Verkehrssicherungs- und Schutzmaßnahmen erfassen die Gesamtbaumaßnahme und obliegen dem Auftragnehmer. Der Bieter hat sich vor Ort über den Zustand des Baufeldes, des Bauumfeldes und die Verkehrsanbindungen zu unterrichten. Die detaillierte Verkehrssicherung und Verkehrsführung hat der AN rechtzeitig vor Baubeginn mit dem Straßenverkehrsamt / Ordnungsamt abzustimmen und von diesem genehmigen zu lassen. Die genehmigten Verkehrszeichenpläne hat der AN dem AG vor Arbeitsbeginn vorzulegen.
Werden beim Transport der Pflanzen öffentliche Verkehrsflächen verschmutzt, so hat der AN für die sofortige Reinigung mit selbstaufnehmenden Kehrbesen zu sorgen. Kommt der AN dieser Verpflichtung nicht nach, wird der AG nach einer Mahnung mit einer Fristsetzung von 12 Stunden die Ersatzmaßnahme veranlassen.

Zufahrt:
Baufeld Ost
- Zufahrtsstraße Industriegebiet, Zufahrsbreiten bis 4,00m
- Adresse: Branchweilerhofstraße 125, 67433 Neustadt a.d. Weinstraße

Der AN hat sich über etwaige temporäre Zufahrtbeschränkungen (Höhen- und Breitenbegrenzungen, Gewichtsbegrenzungen), aktuelle Umleitungen der Zufahrtswege selbst zu informieren.
Aufgrund der Lage der Baufelder innerhalb einer bestehenden Parkanlage sind die Baustellenzufahrt mit maximal 3-Achsern zugelassen. Größere Transporte sind ggf. durch den Auftragnehmer zu organisieren und umzuladen. Transporte innerhalb der Baufelder sind nur nach vorheriger Absprache des AN mit der Bauüberwachung auf abgestimmten Fahrtstrecken durchzuführen. Für durch die Anlieferung entstanden Schäden im Baugelände haftet der AN.

Lieferung:
Der EP beinhaltet die Lieferung frei Baustelle! Der AN hat den genauen Anlieferort auf dem LGS Gelände im Vorfeld mit der BL abzustimmen. Die Lieferung ist so zu sortieren und zusammenzustellen, dass ein einfaches Entladen (seitlich oder von oben) und entsprechend der Bereiche möglich ist.
Der Auftragnehmer hat für den sachgemäßen Transport der Pflanzen Sorge zu tragen. Entsprechende Schutzmaßnahmen (Verladung, Abdeckung, Transport) sind rechtzeitig zu treffen. Diese Maßnahmen zählen zu den Nebenarbeiten. Im Sinne der Nachhaltigkeit ist auf die Vermeidung von Müll/Verpackungsmaterialien bzw. die Verwendung von nachhaltig produzierten Verpackungsmaterialien zu achten.
Rechtzeitig (4 Wochen) vor Anlieferung ist vom Auftraggeber eine Bestätigung der Liefermengen und des Zeitpunktes schriftlich einzuholen. Mit einzukalkulieren ist, dass die Pflanzzeitpunkte nicht verbindlich festgelegt werden können, die Bäume, Solitäre und Gehölze müssen vom Tag der Auftragserteilung bis zur Ablieferung in Neustadt an der Weinstraße in der Baumschule gepflegt werden. Die nachfolgend aufgeführten Pflanzen sind zu liefern, das Abladen erfolgt auf der Baustelle durch die in den einzelnen Bereichen beauftragten Baubetriebe. Der Termin für die Pflanzenlieferung wird eigenständig durch die einzelnen Baubetriebe koordiniert und ist zwecks Protokollierung bei der Abnahme der Pflanzen auf der Baustelle schriftlich beim AG und der örtlichen Bauüberwachung 3 Tage vorher anzumelden. Bei Lieferung erfolgt gemeinsam mit dem Auftragnehmer, dem ausführenden Bauunternehmen und dem Auftraggeber eine Kontrolle und Übergabe der Lieferware an das ausführende Bauunternehmen, das mit der Pflanzung beauftragt ist.

Die Anlieferung muß Montag bis Freitag bis Mittags 12:00 Uhr erfolgen. Hiervon abweichende Lieferzeiten sind abzustimmen.

Die Lieferware wird vor Abladen auf Transportschäden kontrolliert und nach dem Abladen und Ausbinden nochmals begutachtet. Mangelhafte Bäume müssen vom Auftragnehmer innerhalb von 14 Tagen kostenfrei ersetzt werden. Über die Beanstandungen und Mängel der Bäume wird vor Ort ein Protokoll angefertigt (Abnahmeprotokoll VOL), das vom Auftraggeber, Auftragnehmer und dem ausführenden Unternehmen unterschrieben wird.

Die Gewährleistungsfrist beträgt drei Jahre ab Ablieferung der Liefersache.

Qualitätskontrolle nach Auftragserteilung:
Es ist durch Auftraggeber und Landschaftsarchitekten beabsichtigt im Quartier des AN in der Baumschule, die Pflanzen zu sichten und auszubinden.
Die bei der Besichtigung präsentierten Waren haben den geforderten Eigenschaften der Verdingungsunterlagen zu entsprechen. Auf Abweichungen hinsichtlich höherer Qualitäten gegenüber den Mindestanforderungen hat der AN vor Besichtigung schriftlich hinzuweisen. Bei unzureichender Pflanzenqualität behält sich der AG vor, die Kosten der Baumbesichtigung als Schadenersatz geltend zu machen.

Die letzten Verpflanzintervalle sind auf Anfrage vom AN nachzuweisen.

Auf Verlangen des AG ist zu diesem Zweck eine Jahresringanalyse seitens des AN und auf Kosten des AN durchzuführen. Die letzte Verpflanzung darf nicht länger als drei Jahre vom Zeitpunkt der Lieferung zurückliegen. Bei Streit über die Qualität der Ware vor oder bei der Abnahme ist der Sachverhalt durch einen vereidigten Sachverständigen klären zu lassen. Die Kosten des Sachverständigen trägt die unterliegende Partei.

## 05 Lieferleistung Großgehölze - Nadelgehölze

### Bereich 01 Nadelgehölze

#### Titel 01.01 Gehölzlieferung Nadelgehölze

**Ausführungsbeschreibung 1 Zusätzliche Qualitätsvorgaben für gebietsheimische Gehö**
*Zusätzliche Qualitätsvorgaben für gebietsheimische Gehölze*
Zusätzliche Qualitätsvorgaben für gebietsheimische Gehölze:
Im Bereich Maifischgraben gilt folgende zusätzliche Qualitätsvorgabe:

Die Herkunft der Pflanzen aus dem Vorkommensgebiet ´VKG 4 Westdeutsches Bergland und Oberrheingraben´ ist durch Vorlage eines Zertifikates nach ZgG oder zertifizierter Altbestand, das die Mindeststandards der Zertifizierung gebietseigener Gehölze (Quelle) erfüllt, nachzuweisen. Das Zertifikat ist bei Anlieferung der Pflanzen vorzulegen. Die Pflanzfreigabe kann bis zur Vorlage des Zertifikates verweigert werden. Die ZgG steht für "Zertifizierungsgemeinschaft gebietseigener Gehölze". Das der ZgG zugrunde liegende Zertifizierungsschema für die teilnehmenden Betriebe wurde in Gremien des Bundes deutscher Baumschulen (BdB) e.V. entwickelt. Grundlage ist der Leitfaden zur Verwendung gebietseigener Gehölze, herausgegeben vom Bundesministerium für Umwelt, Naturschutz und Reaktorsicherheit (BMU, 2012). Auf den Lieferpapieren und den Pflanzenetiketten ist jeweils die eindeutige Vorkommensgebiets- und Pflanzenpassnummer zu vermerken, um eine eindeutige Rückverfolgbarkeit der gebietseigenen Gehölze zu gewährleisten.
Es ist zu gewährleisten, dass die Nachverfolgbarkeit der angegebenen Kenndaten bis zum Erntebestand möglich ist.
Der Auftraggeber behält sich vor, im Rahmen von Kontrollprüfungen die Pflanzenlieferung anhand der Kenndaten bis zum Erntebestand zu überprüfen. Die Nachverfolgung ist durch ein entsprechendes Audit durch einen unabhängigen Auditor möglich, die Kosten trägt im Streitfall die unterliegende Partei.

*Hinweis: Maifischgraben*

**01.01.0001 Pinus sylvestris, Sol. Baum 7xv mDb Br 300-400 StU 70-80 Sth 700-900**
*** gemäß Ausführungsbeschreibung 1
Pinus sylvestris
Gemeine Kiefer - Waldkiefer

Sol. Baum 7xv mDb Br 300-400 StU 70-80 Sth 700-900

Gebietsvorgabe: VKG 4
Menge: 8,000 St

**01.01.0002 Pinus sylvestris, Sol.Baum 5xv mDb Br 150-200 StU 40-45**
*** gemäß Ausführungsbeschreibung 1
Pinus sylvestris
Gemeine Kiefer - Waldkiefer

Sol.Baum 5xv mDb Br 150-200 StU 40-45

Gebietsvorgabe: VKG 4
Menge: 12,000 St
